# Sportpark Lübbenau
Angebotsaufforderung (GAEB DA 2000 1.2, DA83)
Projekt: 2024-001
Währung: EUR
Erstellt mit: SOFTTECH GmbH / GAEB Toolbox V3.3 G90 R20230503, AVANTI pro 2023, 12.02.2026

## LOS 15 PARKETTARBEITEN
Datum: 10.02.2025

### Gewerk 01 Baustelleneinrichtung

*Hinweis: Allgemeine Objektbeschreibung*
Allgemeine Objektbeschreibung

Im Sportpark in Lübbenau / Spreewald, Str. des Friedens 2 ist der Neubau eines zweigeschossigen, nicht unterkellerten Sport- und Sozialgebäudes geplant.
Im Erdgeschoss befinden sich neben Technik- und Lagerräumen die Sozialräume mit Sanitär- und Umkleidebereichen, ein Raum für Wäsche, ein Raum für Erste Hilfe und Aufenthaltsräume für Schiedsrichter und Platzwart. Im Obergeschoss befinden sich die WC-Anlagen für Besucher, ein Vereinsraum, ein Mehrzweckraum, eine Ausgabeküche, ein Lagerraum, ein Sozialraum sowie Büros für Sportgemeinschaften.
Das Obergeschoss ist barrierefrei über eine aussenliegende Rampe erschlossen. Weiterhin befindet sich im Obergeschoss ein aussen angeordneter Tribünenbereich.

Abwasseranlagen

Das im Gebäude anfallende häusliche Schmutzwasser (SW) wird in die städtische Kanalisation eingeleitet. Zu Revisions- und Inspektionszwecken werden in den ausserhalb des Gebäudes verlegten Abwasserleitungen Fertigteilschächte entsprechend den Vorgaben der DIN 1986-100 (2008-05) vorgesehen. Für das Einleiten des Abwassers werden von Seiten des Wasser- und Abwasserverbandes Calau (WAC) Anschlussstutzen im Bereich der Einleitung zur Nutzung zur Verfügung gestellt.
Es wird davon ausgegangen, dass alle anfallenden Abwässer ohne vorherige Abwasserbehandlung in die öffentliche Kanalisation eingeleitet werden können. Sämtliche Entwässerungsstellen befinden sich oberhalb der Rückstauebene.
Für das Schmutzwasser-Grundleitungssystem unterhalb der Bodenplatte und ausserhalb des Gebäudes werden Vollwandabwasserrohre und Formstücke aus Polypropylen (PP), Farbe grün gemäss DIN EN 14758-1 mit Lippendichtung eingesetzt.

Wasseranlagen

Die Wasserversorgung erfolgt aus dem Trinkwassernetz des öffentlichen Versorgers (WAC) der Stadt Lübbenau. Im Bereich der Grundstücksgrenze wird durch den Versorger ein Zählerschacht montiert. Die Anschlussleitung zum Gebäude ist von der Wasserzähleranlage zum Hausanschlussraum zu verlegen. Die Einordnung der Hausanschlussarmaturen erfolgt im Hausanschlussraum im Erdgeschoss. Hier werden Hauptabsperrarmaturen, Filter und die Enthärtungsanlage angeordnet.
Für das Rohrleitungssystem im Erdreich werden Rohrleitungen aus PE-HD für Trinkwasser geeignet nach DIN EN 12201-2 eingesetzt. Für die Hauseinführung durch die Bodenplatte des Gebäudes kommt ein Hauseiführungsbogen aus flexiblem Mantelrohr mit Dichtungen zum Einsatz.

*Hinweis: Das vorliegenden Leistungsverzeichnis gilt nicht als*
Das vorliegenden Leistungsverzeichnis gilt nicht als Bestellvorlage.
Alle Preise verstehen sich für Lieferung und Montageleistungen, wenn nicht ausdrücklich anders beschrieben.

Stoffe, Bauteile und Bauelemente der nachfolgenden Positionen müssen ungebraucht sein.

Der Auftragnehmer hat dem Auftraggeber den Nachweis der Güteüberwachung der zu liefernden Stoffe und Bauteile entsprechend den betreffenden DIN-Normen zu erbringen.

Aufenthalts-, Sanitär- und Lagerräume werden nur begrenzt zur Verfügung gestellt.

Anschlussmöglichkeiten für Strom und Wasser sind auf der Baustelle vorhanden. Die Kosten für den Verbrauch werden entsprechend Festlegung in den weiteren besonderen Vertragsbedingungen umgelegt.
Die Anschlusswerte sind vom Auftragnehmer frestzustellen.

Vom Auftragnehmer sind folgende, nicht besonders im Leistungsverzeichnis genannte Ausführungsleistungen zu erbringen, eine gesonderte Vergütung erfolft nicht.

•  Selbstverantwortliche Prüfung der Projektunterlagen und technischen Berechnungen
•  Erstellung von Montage-, Detail- und Werkstattplänen unter Berücksichtigung der Abstimmung der anderen Gewerke
•  Lieferung der Betriebs- und Abnahmeunterlagen komplett mit projektgebundener technischer Beschreibung, Unterlagen der Produkte und Maschinen, Pflegeanleitungen, Ersatzteillisten, Garantiekarten etc., im Ordner sortiert mit Trennkarten komplett
•  Anmeldung und Durchführung sämtlicher behördlicher Abnahmen (Prüfsachverständige, Gewerbeaufsicht, Gesundheitsamt, Wasserwirtschaftsamt) einschliesslich Erstellung der hier erforderlichen Unterlagen
•  Inbetriebnahme, Einregulierung, Einweisung und Abnahme. Der Auftragnehmer ist verpflichtet, die einzelnen Leistungen und das funktionsgerechte Arbeiten der Anlage nachzuweisen
•  Besondere Beachtung ist der Korrosionsbeständigkeit zu schenken. Insbesondere dürfen nur Schrauben und Kleinmaterialien verwendet werden, welche die entsprechenden Anforderungen erfüllen.
•
•  Der Auftraggeber behält sich vor, einzelne Leistungen nicht zu vergeben, bzw. einige Leistungen selbst zu übernehmen.

*Hinweis: Vorbemerkungen zur Baustelleneinrichtung*
Vorbemerkungen:

Diese Vorbemerkungen sind ZUSÄTZLICHE TECHNISCHE VERTRAGSBEDINGUNGEN - ZTV.
Bei Widersprüchen zu den ZTV gelten vorrangig die Angaben im Leistungsverzeichnis.
Einwände oder Bedenken gegen das vorliegende Leistungsverzeichnis oder einzelne Positionen in technischer Hinsicht sind vom Bieter bei Abgabe seines Angebotes in schriftlicher Form vorzubringen und zu begründen.

Der Bieter bestätigt, daß die nachfolgend aufgeführten Einheitspreise unter Beachtung der preisrechtlichen Vorschriften ermittelt worden sind und die üblichen Berechnungsmerkmale vollstäündig beinhalten.

Der Einheitspreis ist in Euro anzugeben. Mit den Preisen ist die komplette Leistung abgegolten. Das gilt auch für Vermessungsleistungen, soweit sie der AN zur Durchführung seiner Leistungen zu erbringen hat.

Nebenleistungen werden nicht gesondert vergütet und gehören ohne Erwähnung zur vertraglichen Leistung. Im Zweifel gelten zur Abgrenzung von Neben- und Besonderen Leistungen die ATV DIN 18299 ff (VOB/C).

Der Wortlaut des vom AG übergebenen Leistungsverzeichnisses ist verbindlich. Das gilt auch dann, wenn der AN selbst nicht bestätigte Gegenangebote abgibt oder Kurzfassungen verwendet sowie für Eventual- oder Alternativpositionen.

Das Leistungsverzeichnis hat nur Gültigkeit, wenn sämtliche Einheitspreise ausgefüllt sind. Einheitspreise gelten für die gesamte Bauzeit.

Der Einheitspreis des Angebotes ist maßgebend. Das gilt auch dann, wenn das Produkt aus Menge und Einheitspreis fehlerhaft (z.B. durch Rechen- oder Eingabefehler) ist.

Sämtliche Einheitspreise sind Nettopreise. Die Mehrwertsteuer ist gesondert auszuweisen.

Für das Aufmaß und Abrechnung gelten - falls in den Abrechnungshinweisen oder im Leistungsverzeichnis nicht anders geregelt - die Bestimmungen der DIN 18299 ff (VOB/C).

Eventual- bzw. Bedarfspositionen werden nur auf ausdrückliche Anordnung der Bauleitung des AG ausgeführt. Über die Ausführung von Alternativpositionen ist rechtzeitig eine Vereinbarung zu treffen.

Sämtliche Materialien für die ausgeschriebenen Leistungen sind vom Systemhersteller (ausgeschriebene Systeme oder gleichwertig) zu beziehen und nach dessen Werksvorschriften und Verarbeitungsrichtlinien zu verarbeiten.

Für alle eingetzten Produkte ist der Nachweis der Gleichwertigkeit durch Vorlage entsprechender Prüfzeugnisse (ZTV-SIB 90) zu erbringen.

In die Preise sind folgende Leistungen einzukalkulieren:
- Lieferung und Anbringen sämtlicher Materialien
- Zwischenlagerung auf der Baustelle sowie Schutzmaßnahmen vor  schädlichen Witterungseinflüssen
- Maßnahmen zur Einhaltung aller einschlägigen Vorschriften,  insbesondere bezüglich der Unfallverhütung und des Umweltschutzes.
- Schutz sämtlicher Bauteile z.B. Fenster, Fensterbänke, Türen etc. vor  Verschmutzungen und Beschädigungen

Die Kosten für die Ausstattung der Tagesunterkünfte sowie für die Einrichtung oder Mitbenutzung sanitärer Anlagen sind in die Preise einzurechnen. Für den Verschluß von Lager- und Arbeitsplätzen sowie eventuell bereitgestellter Räume hat der AN selbst zu sorgen.

Eine nachträgliche Forderung infolge mangelhafter Überprüfung der örtlichen Verhältnisse kann nicht berücksichtigt werden.

Der Unternehmer hat sich vor Abgabe des Angebotes genauestens über die örtlichen Verhältnisse zu informieren.

Die eigentliche Baustelleneinrichtung ist im Einvernehmen mit der Bauleitung, entsprechend den örtlichen Verhältnissen, durchzuführen.

Mit der Annahme der Baustelleneinrichtung geht die Gefahr nicht auf den AG über.

Die Nutzung des Baugrundstückes für die Bausteleneinrichtung darf nur in dem von der Bauleitung genehmigtem Umfange erfolgen.

Nach Beendigung der Arbeiten sowie vor Feiertagen ist die Baustelle vom eigenen Bauschutt, Restmaterial, Verpackungsmaterial und dgl. vom AN kostenlos zu beseitigen.

Bauwasser und Baustrom:
Die örtlich vorhandenen Wasseranschlüsse können genutzt werden.
Durch die Bauleitung wird dem AN ein entsprechender Anschluß im Keller bzw. an der Fassade zugewiesen.

Die Verbrauchskosten für Baustrom und Bauwasser werden bei der Schlußrechnung mit 3/1000 der Schlußrechnungssumme angesetzt und von der Rechnung abgezogen.

*Hinweis: ZTV - Zusätzliche Technische Vertragsbedingungen*
ZTV - ZUSÄTZLICHE TECHNISCHE VERTRAGSBEDINGUNGEN
________________________________________________

1. ALLGEMEINE HINWEISE

1.1 Diese Vorbemerkungen sind ZUSÄTZLICHE TECHNISCHE VERTRAGSBEDINGUNGEN - ZTV.

1.2 Bei Widersprüchen zu den ZTV gelten vorrangig die Angaben im Leistungsverzeichnis.

1.3 Der Bieter bestätigt, daß die aufgeführten Lohnstundensätze unter Beachtung der preisrechtlichen Vorschriften ermittelt worden sind und die üblichen Be- rechnungsmerkmale vollständig beinhalten.

Mit den Lohnstundensätzen sind u.a. abgegolten:
- Erschwerniszulagen
- Tariflohn bzw. tatsächlich gezahlter Lohn
- Zuschläge für vom Auftragnehmer zu vertretende Überstunden, Nacht-, Sonn-, Feiertagsarbeit
- Entgelt für übliche Wegezeiten
- Lohnnebenkosten (z.B. Auslösung, Fahrgeld, Personal
  Transportkosten, Verpflegungszuschuß, Übernachtungskosten)
- Aufsichtspersonal, sofern nicht gesondert auszuweisen - Sozialaufwand (Arbeitgeberanteil)
- Gemeinkosten der Baustelle
- allgemeine Geschäftskosten
- vermögensbildende Maßnahmen
- Vorhaltekosten für Werkzeug und Kleingeräte
- Wagnis und Gewinn

Leistungen im Stundenlohn werden grundsätzlich nur dann vergütet, wenn sie vor ihrem Beginn vereinbart werden. Die Stundennachweise sind täglich zu führen und innerhalb von drei Werktagen zur Bestätigung vorzulegen.

Die vom Auftragnehmer vorgelegten Stundenlohnzettel sind durch den Auftraggeber unverzüglich, spätestens jedoch innerhalb von sechs Werktagen ab Zugang, an den Auftragnehmer zurückzugeben. Diese Frist gilt auch für etwaige Einwendungen, die der Auftraggeber gegen die Leistungsangaben auf den Stundenlohnzetteln erheben will.

1.4 Mit den Preisen ist die komplette Leistung abgegolten, falls in den besonderen Hinweisen oder den Leistungsbeschreibungen nichts anderes zum Ausdruck kommt. Das gilt auch für Vermessungsleistungen, soweit sie der Auftragnehmer zur Durchführung seiner Leistungen zu erbringen hat.

Nebenleistungen werden nicht gesondert vergütet und gehören ohne Erwähnung zur vertraglichen Leistung.
Im Zweifel gelten zur Abgrenzung von Neben- und Besonderen Leistungen die ATV DIN 18299 ff (VOB/C).

Nicht abgegolten sind:
- Kosten für das Herstellen der Baufreiheit, wenn es  sich nicht um Nebenleistungen handelt
- Kosten für zusätzliche Aufbereitung bauseits  gestellten Materials

1.5 Der Wortlaut des vom Auftraggeber übergebenen Leistungsverzeichnisses ist verbindlich. Das gilt auch dann, wenn der Auftragnehmer selbst nicht bestätigte Gegenangebote abgibt oder Kurzfassungen verwendet sowie für Eventual- oder Alternativpositionen.

1.6 Der Einheitspreis des Angebotes ist maßgebend. Das gilt auch dann, wenn das Produkt aus Menge und Einheitspreis fehlerhaft (z.B. durch Rechen- oder Eingabefehler) ist.

1.7 Der Auftragnehmer hat die Vereinbarung von Preisen für nicht im Vertrag vorgesehene Leistungen vor der Ausführung anzubieten; versäumt er dies, setzt der Auftraggeber marktübliche Preise nach billigem Ermessen ein, falls es sich um noch nicht beschriebene Leistungen handelt.

1.8 Sämtliche Einzelpreise sind Nettopreise. Die Mehrwertsteuer ist gesondert auszuweisen.

1.9 Für Aufmaß und Abrechnung gelten falls in den Abrechnungshinweisen oder im Leistungsverzeichnis nicht anders geregelt ist - die Bestimmungen der DIN 18299 ff (VOB/C).

1.10 Die vom Auftragnehmer verwendeten Ausführungs- unterlagen müssen den Freigabevermerk des Auftraggebers oder seines Architekten tragen, um Verwechslungen bei der Bauausführung zu vermeiden. Nicht freigegebene Unterlagen dürfen nicht verwendet werden. Dies entbin- det den Auftragnehmer aber nicht von seiner eigenen Prüfungs- und Hinweispflicht. Diese bleiben unberührt.

Individuelle Vereinbarungen haben Vorrang und sind an keine Form gebunden.

Mit seiner Unterschrift unter sein Angebot erkennt der Auftragnehmer an, daß diese Regelungen Vertragsbestandteil werden.

2. BESONDERE HINWEISE

2.1 Geltungsbereich und Ausführungsgrundlage

Der sachliche Geltungsbereich betrifft alle Bauleistun- gen - mit Ausnahme der Gewerke Gerüstbauarbeiten, Wasserhaltungsarbeiten, Schalungsarbeiten, Verbau- und Rammarbeiten -, die in der Regel nicht körperlich in das Bauvorhaben eingehen, aber zu seiner Herstellung erforderlich sind.

DIN 18299 - Allgemeine Regeln für Bauarbeiten jeder Art - gilt als Grundlage.

Soweit vorhanden, sind in den Ländern auch "Richtlinien" für Ausführung und Abrechnung von Baustelleneinrichtungen zu beachten.
Gleiches gilt für die vom GAEB ausgearbeiteten Richt- linien.

2.2 Vorleistungen und Baufreiheit

Der Auftraggeber stellt entsprechend den Planunterlagen in Abstimmung mit den Ämtern und Behörden sowie den Auftragnehmern der Rohbauleistungen das Gelände für die Baustelleneinrichtung in erforderlichem oder entspre- chend den örtlichen Gegebenheiten möglichem Umfang zeitweilig zur Verfügung.

2.3 Gegenstand der Baustelleneinrichtung

Soweit nicht anders beschrieben, umfaßt die Baustelleneinrichtung den Auf- und Abbau, den An- und Abtransport, sowie die Vorhaltung unter anderem für
- Baustraßen, Gleisanlagen, befestigte Plätze
- Tagesunterkünfte und Baustofflager
- Ver- und Entsorgung mit Wasser, Strom, Telefon, Gas,  Wärmeenergie
- Baustellenbeleuchtung
- Winterbauschutzeinrichtungen
- Vormontageplätze, Arbeitsplätze für technologische  Einrichtungen, Baumaschinen u. dgl.
- Bauten (auch Baracken, Container, Wohnungen) für  Büros, sanitäre und soziale Zwecke
- Bauzäune, Absperrungen, Verkehrsleiteinrichtungen,  Schutzwände, Behelfsbrücken und -überdachungen,  provisorische Einhausungen
- Schutzvorrichtungen für bestehende Baulichkeiten oder  die Umwelt
- Bauaufzüge, Bautreppen, Rampen
- Bauschuttsammel- bzw. Recyclinganlagen

2.4 Kostenabgrenzung

Das Vorlegen eines Baustelleneinrichtungsplanes ist mit den Preisen abgegolten. Das gilt auch für den Fall, daß mehrere Pläne für unterschiedliche Bauphasen erforderlich sind.

In den Preis einzurechnen sind die Gebühren im Zusammenhang mit der Baustelleneinrichtung, soweit sie nicht vom Auftraggeber zu tragen sind.

2.5 Abfallbeseitigung

Eigenes Rest- und Abbruchmaterial ist vom Auftragnehmer kostenlos zu beseitigen. Die einschlägigen Vorschriften über die Entsorgung von Sondermüll sind zu beachten.

2.6 Verbindung zu anderen Gewerken

Die Nutzung der Teile der Baustelleneinrichtung durch einzelne Auftragnehmer wird im speziellen Teil bauvorhabenbezogen festgelegt.

2.7 Allgemeine Angaben zur Ausführung

Vor Einrichten der Baustelle ist ein Baustelleneinrich- tungsplan zu erstellen und dem Auftraggeber zur Genehmigung vorzulegen. Dabei ist zu berücksichtigen, daß etwaige Vermessungsarbeiten, insbesondere für Abstekkung und Nachprüfung der Straßen-, Wege- und Baugren- zen, nicht behindert werden.

Im Einrichtungsplan ist die Lagerung der Erdmassen mit zu berücksichtigen.

Die für die Baustelleneinrichtung zu nutzenden Flächen, Lagerflächen, freizuhaltenden Flächen und dergleichen sind im Baustelleneinrichtungsplan unter Angabe des Verwendungszweckes anzulegen.

Baustelleneinrichtung auf Grasnarbe oder Humus ist nicht gestattet.

Vor Einrichten der Baustelle soll der Auftragnehmer den Zustand der an das Baugrundstück grenzenden Gehweg- und Fahrbahnbefestigungen sowie der angrenzenden Grund- stücksflächen in Anwesenheit der jeweiligen Eigentümer feststellen. Darüber ist ein Protokoll zu führen und von beiden Seiten zu bestätigen.

Die Einrichtung der Baustelle ist so vorzunehmen, daß die Ver- und Entsorgungsleitungen der Baumaßnahme rechtzeitig und ohne Behinderung verlegt werden können.

Nach Beendigung der Bauarbeiten und Beseitigung der Baustelleneinrichtung ist der ursprüngliche Zustand wieder herzustellen.

Vorhandene Grenzsteine sind mit Beginn der Arbeiten im Zuge der Baustelleneinrichtung bis zum Räumen der Baustelleneinrichtung zu sichern.

Vor Beginn der Arbeiten hat sich der Auftragnehmer über den Verlauf von Leitungen, Kabeln usw. (unter- und überirdisch) zu informieren. Notwendige Umlegungen sind rechtzeitig vom Auftragnehmer zu beantragen. Baustel- len- und endgültige Anschlüsse müssen grundsätzlich zugänglich bleiben und geschützt werden. Im Zweifel ist vom Auftragnehmer an den Auftraggeber ein Hinweis zu geben, erforderlichenfalls ist eine Festlegung zu treffen.

2.8 Besondere Angaben zur Ausführung

2.9 Besondere Angaben zur Baustelle

2.10 Besondere Nutzungsanforderungen

3. ABRECHNUNGS-HINWEISE

Sofern im Leistungs-Verzeichnis nicht gesondert beschrieben, gilt im Regelfall:

- Baustellenzufahrt
- Herrichten des Baugrundes
- Einrichten, Betreiben der Baustelle
- Vorhalten der Baustelleneinrichtung
- Räumen der Baustelleneinrichtung

#### Titel 01.01 Baustelleneinrichtung

**01.01.0010 Baustelleneinrichtung Hauptposition**
Einrichten, Vorhalten und Räumen der Baustelle für sämtliche in der Leistungsbeschreibung aufgeführten Leistungen.
Stellung, Vorhaltung und Abbau folgender Einrichtungen:
- notwendige Mobilkräne  (Anzahl und Größe entsprechend der ausgeschriebenen Leistungen)
- Tagesunterkünfte, Pausen- und Umkleideräume für die eigene Belegschaft entsprechend den baulichen Anforderungen und den Anforderungen an die Einrichtung nach §6 Arbeitsstättenverordnung in Verbindung mit Anhang 4.2 und 5.2 und der Arbeitsstättenrichtlinie ASR 45/1-6.
Im Preis enthaltensind die Kosten für den Betrieb und Unterhalt.
- Gerätecontainer, Magazine, sämtliche Maschinen

Wichtig:
In den Baustelleneinrichtungskosten ist einzurechnen, das aufgrund der begrenzten Platzverhältnisse nur direkt zu verarbeitende Materialien gelagert und angeliefert werden können.
TLKNr: 000011010
Menge: 1,000 psch
Voraussichtliche Abrechnungsmenge: 1,000
DIN 276-81: 39100 KatKgr
Leistungsbereich: 000 KatLB

### Gewerk 02 Industrieparkett

#### Titel 02.01 Vorbereitende Arbeiten

**02.01.0010 Estrichranddämmstreifen abschneiden**
Überstehenden Randdämmstreifen am bauseitigen Estrich bodengleich abschneiden und entsorgen
Menge: 60,000 m

**02.01.0020 Untergrund reinigen**
Reinigen des  Untergrundes (Zementestrich) von grober Verschmutzung
nach besonderer Anordnung des AG
Art und Umfang der Verschmutzung:
Farbreste, Mörtelreste, etc. anderer Unternehmer
Menge: 115,000 m²

**02.01.0030 Estrich schleifen und abdsaugen**
Untergrund zur Aufnahme des Parkettbelages anschleifen und absaugen des Schleifmaterials.
Das anfallende Schleifmaterial wird Eigentum des AN und ist fachgerecht zu entsorgen und in den EP einzurechnen.
Menge: 115,000 m²

**02.01.0040 Klebervoranstrich, Grundierung**
Voranstrich des Untergrundes mit einem lösemittelfreien, emissionsarmen Dispersionsvoranstrich zur Aufnahme des nachstehend beschriebenen Parkettbelages.
Menge: 115,000 m²

**02.01.0050 Scheinfugen / Risse kraftschlüssig schließen**
Spannungsrisse, Schwind- und Scheinfugen im Untergrund mit Reaktionsharz kraftschlüssig schließen und anschließend mit Quarzsand (Körnung 0,3 - 0,8 mm) abstreuen und nach dem Erhärten losen Sand absaugen und entsorgen.
Menge: 20,000 m²

**02.01.0060 Untergrund spachteln bis 3 mm**
Untergrund  mit selbstverlaufender Nivelliermasse bis 3 mm vollflächig spachteln.

Untergrund: Zementestrich
Menge: 115,000 m²

**02.01.0070 Zulage für Mehrstärke für Spachteldicke je mm**
Zulage für Mehrstärken zur Vorposition Spachteln,

Abrechnung je mm Mehrstärke.
Festlegung im Vorfeld in Abstimmung mit Bauleitung.
Menge: 50,000 m²

**02.01.0080 Prüfung Feuchtigkeit, CM-Methode**
Prüfung des Feuchtigkeistgehaltes des Estrichs mit der CM-Methode, inkl. genauem protokollieren der Messstellen und Messergebnisse.
Ausführung nach Angabe der Bauleitung.
Die Messergebnisse sind der Bauleitung vorzulegen.

Untergrund: Zementestrich ohne FB-Heizung
Menge: 2,000 Stück

#### Titel 02.02 Parkettarbeiten

**02.02.0010 Industrieparkett, Hochkantlamelle, d=10 mm**
Hochkantlamellenparkett  nach DIN EN 14761 liefern, vollflächig verklebt verlegen, in mehreren Arbeitsgängen schleifen und mit 2-Komponenten-Dispersionslack oberflächenbehandeln.

Holzart: Nussbaum
Verlegemuster: Parallelverband
Verlegeart: gerade zur Wand
Oberfläche: 2-K-Dispersionslack
Dimensionen: ca. 10 x 8 x 160 mm
Untergrund: Zementestrich ohne FB-Heizung

Angebotenes Fabrikat: ....................................
vom Bieter auszufüllen
Menge: 115,000 m²

**02.02.0020 Elastische Randfuge zum Bodenbelag**
Randfuge abdichten von vorbeschriebenem  Bodenbelag zu Wänden und Stützen mit elastischem Fugendichtstoff,
einschl. systemgebundenem Primer und Hinterfüllung nach Angaben des Dichtstoffherstellers,  Fugenbreite 05 - 10 mm,  Verhältnis Fugenbreite zu Dichtstofftiefe 2:1,
Farbton dem Bodenbelag angepasst
Menge: 100,000 m

**02.02.0030 passgenaues Anarbeiten der Beläge**
Passgenaues Anarbeiten des Parkettbelages an bodenbündig eingebaute Heizungskonvektoren. und Übergang zu Bodenfliesenbereichen

für Anschlüsse ohne Sockelleisten

inkl. Versiegelung der Anschlussfugen
Menge: 60,000 m

**02.02.0040 Sockelleiste 60 x 22 mm Nussbaum lackiert**
Massivholzleiste 60 x 22 mm Nussbaum
werkseitig lackiert, liefern und fachgerecht geschraubt montieren.
inkl. aller erforderlichen Gehrungs- und Zuschnitte

Holzart: Nussbaum
Oberfläche: lackiert (wie Bodenbelag)
Dimension: 60 x 22 mm Fase

Angebotenes Fabrikat: ....................................
vom Bieter auszufüllen
Menge: 60,000 m

**02.02.0050 Übergangsprofil zu Fliesenbereich**
Liefern und einbauen eines Übergangsprofils vom Parkettbelag zum angrenzenden Fliesenbelag im Küchenbereich

Material:  Aluminium
Farbe:  passend zum Parkettbelag
Breite:  30 mm
Menge: 10,000 m

#### Titel 02.03 Stundenlohnarbeiten

*Hinweis: Anordnung von Stundenlohnarbeiten Die Ausführung der Leistung des LV-B*
Anordnung von Stundenlohnarbeiten Die Ausführung der Leistung des LV-Bereiches Stundenlohnarbeiten  bleibt grundsätzlich vorbehalten. Mit der Ausführung der im Leistungsverzeichnis vorgesehenen Stundenlohnarbeiten ist erst nach schriftlicher Anordnung des Auftraggebers zu beginnen. Der Umfang der im Einzelfall zu erbringenden Leistungen wird bei der Anordnung festgelegt.  Die Stundenlohnzettel sind werktäglich einzureichen.

**02.03.0010 Stundenlohnarbeiten durch Vorarbeiter/-in sämtliche Kosten/Zuschläge**
Stundenlohnarbeiten durch Vorarbeiter/-in  auf Anordnung des AG ausführen,
der Verrechnungssatz für die jeweilige Arbeitskraft umfasst sämtliche Aufwendungen wie Lohn- und Gehaltskosten, Lohn- und Gehaltsnebenkosten, Zuschläge, lohngebundene und lohnabhängige Kosten, sonstige Sozialkosten, Gemeinkosten, Wagnis und Gewinn.
Menge: 10,000 Std.

**02.03.0020 Stundenlohnarbeiten durch Facharbeiter/-in sämtliche Kosten/Zuschläge**
Stundenlohnarbeiten durch Facharbeiter/-in  auf Anordnung des AG ausführen,
der Verrechnungssatz für die jeweilige Arbeitskraft umfasst sämtliche Aufwendungen wie Lohn- und Gehaltskosten, Lohn- und Gehaltsnebenkosten, Zuschläge, lohngebundene und lohnabhängige Kosten, sonstige Sozialkosten, Gemeinkosten, Wagnis und Gewinn.
Menge: 10,000 Std.
